# 26-Voruntersuchung_Entwässerungseinrichtungen
Angebotsaufforderung (GAEB 90, DA83)
Vergabenummer: AP050500283
Eröffnung: 15.05.25 16:00
Ende der Zuschlagsfrist: 06.06.25
Währung: EUR
Auftraggeber: Bundesrepublik Deutschland vertreten durch

## 26-A7,210,23; Voruntersuchung Entwässeru
Datum: 05.06.26

### Abschnitt 00 Beprobung RRB/ RKB

#### Unterabschnitt 00.00 Baustelleneinrichtung

**00.00.0001 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 948, in der Gemeinde Selk,
Kreisstraße, abseits der Autobahn, an der A7, Rifa
Flensburg.'
Zufahrt zur Baustelle vorhanden.
Menge: 1,000 Psch
Zuordnung: 101

**00.00.0002 Baustelle räumen**
StL-Nr. 21910111299
Baustelle von allen Geräten, Anlagen, Einrichtungen und
dgl. räumen. Benutzte Flächen und Wege entsprechend dem
ursprünglichen Zustand herrichten. Soweit nicht für
bestimmte Leistungen für das Räumen der Baustelle gesonderte Positionen im Leistungsverzeichnis enthalten
sind, gilt die Pauschale
für 'die Voruntersuchung an der
Entwässerungseinrichtung Nr. 948, in der Gemeinde Selk,
Kreisstraße, abseits der Autobahn, an der A7, Rifa
Flensburg.'
Menge: 1,000 Psch
Zuordnung: 101

**00.00.0003 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 967, km 22+505,an der A7,
Rifa Hamburg. '
Zufahrt zur Baustelle vorhanden.
Menge: 1,000 Psch
Zuordnung: 101

**00.00.0004 Baustelle räumen**
StL-Nr. 21910111299
Baustelle von allen Geräten, Anlagen, Einrichtungen und
dgl. räumen. Benutzte Flächen und Wege entsprechend dem
ursprünglichen Zustand herrichten. Soweit nicht für
bestimmte Leistungen für das Räumen der Baustelle gesonderte Positionen im Leistungsverzeichnis enthalten
sind, gilt die Pauschale
für 'die Voruntersuchung an der
Entwässerungseinrichtung Nr. 967, km 22+505,an der A7,
Rifa Hamburg. '
Menge: 1,000 Psch
Zuordnung: 101

**00.00.0005 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 971, km 26+739,an der A7,
Rifa Flensburg. '
Zufahrt zur Baustelle vorhanden.
Menge: 1,000 Psch
Zuordnung: 101

**00.00.0006 Baustelle räumen**
StL-Nr. 21910111299
Baustelle von allen Geräten, Anlagen, Einrichtungen und
dgl. räumen. Benutzte Flächen und Wege entsprechend dem
ursprünglichen Zustand herrichten. Soweit nicht für
bestimmte Leistungen für das Räumen der Baustelle gesonderte Positionen im Leistungsverzeichnis enthalten
sind, gilt die Pauschale
für 'die Voruntersuchung an der
Entwässerungseinrichtung Nr. 971, km 26+739,an der A7,
Rifa Flensburg. '
Menge: 1,000 Psch
Zuordnung: 101

**00.00.0007 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 991, km 48+320,an der A7,
Rifa Flensburg.'
Zufahrt zur Baustelle vorhanden.
Menge: 1,000 Psch
Zuordnung: 101

**00.00.0008 Baustelle räumen**
StL-Nr. 21910111299
Baustelle von allen Geräten, Anlagen, Einrichtungen und
dgl. räumen. Benutzte Flächen und Wege entsprechend dem
ursprünglichen Zustand herrichten. Soweit nicht für
bestimmte Leistungen für das Räumen der Baustelle gesonderte Positionen im Leistungsverzeichnis enthalten
sind, gilt die Pauschale
für 'die Voruntersuchung an der
Entwässerungseinrichtung Nr. 991, km 48+320,an der A7,
Rifa Flensburg.'
Menge: 1,000 Psch
Zuordnung: 101

**00.00.0009 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.818 an der A7, Rifa
Hamburg,
bei Km 90+333. Die Anlage befindet sich auf dem Gelände
der Autobahnmeisterei Neumünster.'
Zufahrt zur Baustelle vorhanden.
Menge: 1,000 Psch
Zuordnung: 101

**00.00.0010 Baustelle räumen**
StL-Nr. 21910111299
Baustelle von allen Geräten, Anlagen, Einrichtungen und
dgl. räumen. Benutzte Flächen und Wege entsprechend dem
ursprünglichen Zustand herrichten. Soweit nicht für
bestimmte Leistungen für das Räumen der Baustelle gesonderte Positionen im Leistungsverzeichnis enthalten
sind, gilt die Pauschale
für 'die Voruntersuchung an der
Entwässerungseinrichtung Nr.818 an der A7, Rifa
Hamburg,
bei Km 90+333. Die Anlage befindet sich auf dem Gelände
der Autobahnmeisterei Neumünster'
Menge: 1,000 Psch
Zuordnung: 101

**00.00.0011 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 826, km 64+012,an der A7,
Rifa Hamburg. '
Zufahrt zur Baustelle vorhanden.
Menge: 1,000 Psch
Zuordnung: 101

**00.00.0012 Baustelle räumen**
StL-Nr. 21910111299
Baustelle von allen Geräten, Anlagen, Einrichtungen und
dgl. räumen. Benutzte Flächen und Wege entsprechend dem
ursprünglichen Zustand herrichten. Soweit nicht für
bestimmte Leistungen für das Räumen der Baustelle gesonderte Positionen im Leistungsverzeichnis enthalten
sind, gilt die Pauschale
für ' die Voruntersuchung an der
Entwässerungseinrichtung Nr. 826, km 64+012,an der A7,
Rifa Hamburg. '
Menge: 1,000 Psch
Zuordnung: 101

**00.00.0013 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 860, km 14+100,an der
A210, Rifa Rendsburg. Die Anlage ist über die
Rastanlage Neunordsee zu erreichen. '
Zufahrt zur Baustelle vorhanden.
Menge: 1,000 Psch
Zuordnung: 101

**00.00.0014 Baustelle räumen**
StL-Nr. 21910111299
Baustelle von allen Geräten, Anlagen, Einrichtungen und
dgl. räumen. Benutzte Flächen und Wege entsprechend dem
ursprünglichen Zustand herrichten. Soweit nicht für
bestimmte Leistungen für das Räumen der Baustelle gesonderte Positionen im Leistungsverzeichnis enthalten
sind, gilt die Pauschale
für 'die Voruntersuchung an der
Entwässerungseinrichtung Nr. 860, km 14+100,an der
A210, Rifa Rendsburg. Die Anlage ist über die
Rastanlage Neunordsee zu erreichen.  '
Menge: 1,000 Psch
Zuordnung: 101

**00.00.0015 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.718 an der A23, Rifa Heide,
bei Km 44+500, di Anlage ist nur über die Stadtstraße
"Kremper Weg" in Itzehoe zu erreichen.'
Zufahrt zur Baustelle vorhanden.
Menge: 1,000 Psch
Zuordnung: 101

**00.00.0016 Baustelle räumen**
StL-Nr. 21910111299
Baustelle von allen Geräten, Anlagen, Einrichtungen und
dgl. räumen. Benutzte Flächen und Wege entsprechend dem
ursprünglichen Zustand herrichten. Soweit nicht für
bestimmte Leistungen für das Räumen der Baustelle gesonderte Positionen im Leistungsverzeichnis enthalten
sind, gilt die Pauschale
für ' die Voruntersuchung an der
Entwässerungseinrichtung Nr.718 an der A23, Rifa Heide,
bei Km 44+500, di Anlage ist nur über die Stadtstraße
"Kremper Weg" in Itzehoe zu erreichen.'
Menge: 1,000 Psch
Zuordnung: 101

**00.00.0017 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.719 an der A23, Rifa Heide,
bei Km 45+500, di Anlage ist nur über die Stadtstraße
"Kamper Weg" in Itzehoe zu erreichen. '
Zufahrt zur Baustelle vorhanden.
Menge: 1,000 Psch
Zuordnung: 101

**00.00.0018 Baustelle räumen**
StL-Nr. 21910111299
Baustelle von allen Geräten, Anlagen, Einrichtungen und
dgl. räumen. Benutzte Flächen und Wege entsprechend dem
ursprünglichen Zustand herrichten. Soweit nicht für
bestimmte Leistungen für das Räumen der Baustelle gesonderte Positionen im Leistungsverzeichnis enthalten
sind, gilt die Pauschale
für 'die Voruntersuchung an der
Entwässerungseinrichtung Nr.719 an der A23, Rifa Heide,
bei Km 45+500, di Anlage ist nur über die Stadtstraße
"Kamper Weg" in Itzehoe zu erreichen. '
Menge: 1,000 Psch
Zuordnung: 101

**00.00.0019 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.720 an der A23, Rifa Heide,
bei Km 46+200, di Anlage ist nur über die Stadtstraße
"Kamper Weg" in Itzehoe zu erreichen. '
Zufahrt zur Baustelle vorhanden.
Menge: 1,000 Psch
Zuordnung: 101

**00.00.0020 Baustelle räumen**
StL-Nr. 21910111299
Baustelle von allen Geräten, Anlagen, Einrichtungen und
dgl. räumen. Benutzte Flächen und Wege entsprechend dem
ursprünglichen Zustand herrichten. Soweit nicht für
bestimmte Leistungen für das Räumen der Baustelle gesonderte Positionen im Leistungsverzeichnis enthalten
sind, gilt die Pauschale
für 'die Voruntersuchung an der
Entwässerungseinrichtung Nr.720 an der A23, Rifa Heide,
bei Km 46+200, di Anlage ist nur über die Stadtstraße
"Kamper Weg" in Itzehoe zu erreichen.  '
Menge: 1,000 Psch
Zuordnung: 101

**00.00.0021 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.726 an der A23, Rifa Heide,
bei Km 48+875, di Anlage ist nur über die Stadtstraße
"Juliankaweg" in Itzehoe zu erreichen.  '
Zufahrt zur Baustelle vorhanden.
Menge: 1,000 Psch
Zuordnung: 101

**00.00.0022 Baustelle räumen**
StL-Nr. 21910111299
Baustelle von allen Geräten, Anlagen, Einrichtungen und
dgl. räumen. Benutzte Flächen und Wege entsprechend dem
ursprünglichen Zustand herrichten. Soweit nicht für
bestimmte Leistungen für das Räumen der Baustelle gesonderte Positionen im Leistungsverzeichnis enthalten
sind, gilt die Pauschale
für ' die Voruntersuchung an der
Entwässerungseinrichtung Nr.726 an der A23, Rifa Heide,
bei Km 48+875, di Anlage ist nur über die Stadtstraße
"Juliankaweg" in Itzehoe zu erreichen. '
Menge: 1,000 Psch
Zuordnung: 101

**00.00.0023 An - und Abtransport eines Bootes.**
An - und Abtransport eines Bootes.
Um eine gleichmäßige Verteilung der Punkte, für die
Schlammspiegelmessung und der Schlammprobenahme, auf
den Becken zu erreichen, ist ein Boot, für das Befahren
des Beckens an einigen Entwässerungseinrichtungen
erforderlich.
Der An- und Abtransport und alle notwenigen
Nebenleistungen für das Ansteuern der erforderlichen
Punkte auf dem Becken, ist in diese Position
einzukalkulieren.
Die Abrechnung dieser Position erfolgt nur bei
tatsächlichem Einsatz des Bootes auf dem Becken.
Menge: 11,000 St

#### Unterabschnitt 00.01 Probennahme

**00.01.0001 Probennahme Schlamm**
Probenahme Schlamm aus den Entwässerungsanlagen,
Mischprobe gem. Baubeschreibung, inkl.
Probenahmeprotokoll, Mischprobe aus Absetz- und
Rückhaltebecken, wenn beide gereinigt werden, in
Abstimmung mit dem AG und der zuständigen AM.
Übergabe der Unterlagen zur Probenahme an den AG,
1-fach
digital.
Menge: 11,000 St

#### Unterabschnitt 00.02 Schlammspiegelmessung

**00.02.0001 Durchführung Schlammspiegelmessung**
Durchführung Schlammspiegelmessung
Schlammsichtdicke als Mittelwert aus 5 Einzelmessungen
ermitteln, die Messpunkte sind gleichmäßig über das
Becken (Absetz- und Rückhaltebecken) zu verteilen.
Durchführung gem. Baubeschreibung.
Abstimmung mit dem AG und der zuständigen AM.
Übergabe der Unterlagen (Messergebnisse und Berechnung
des Schlammvolumens) zur Messung an den AG, 1-fach
digital.
Menge: 11,000 St

#### Unterabschnitt 00.03 Analytik

**00.03.0001 Analyse und bewertung Schlammprobe, Ersatzbaustoffenverordnung**
Analyse und Bewertung Schlammprobe.
Analyse für Feststoff und Eluat nach
Ersatzbaustoffverordnung.
Untersuchungsparameter gem. Baubeschreibung, hier alle
Parameter der Tabelle 2-4: Untersuchungsumfang A für
Bodenmaterial nach ErsatzbaustoffV.
Bestimmung der Werte nach ErsatzbaustoffV, Empfehlung
des Abfallschlüssels nach AVV gruppe 1705 für
Baggergut.
Übergabe der Unterlagen zur Analytik an den AG, 1-fach
digital
Menge: 11,000 St

**00.03.0002 Ergänzende Analytik n. DepV**
Ergänzende Analytik n. DepV
Ergänzungsparameter zur Analytik gem.
Ersatzbaustoffverordnung nach aktueller Depv., Anhang 3
Tab. 2, DK 0- DK III (Sp. 5-8).
Untersuchungsparameter gem. Baubeschreibung, hier alle
Parameter der Tabelle 2-6: Untersuchungsumfang bei
Deponierung ergänzend zur ErsatzbaustoffV. Zusätzlich
zu den in der Tabelle 2-6 angegeben Parametern, sind
auch der Glühverlust und der wasserlösliche Anteil, je
Mischprobe, nachzuweisen.
Übergabe der Unterlagen zur Analytik an den AG, 1-fach
digital
Menge: 11,000 St

#### Unterabschnitt 00.04 Protokoll

**00.04.0001 Tabellarische Zusammenstellung Analitiken**
Tabellarische Zusammenstellung
Anlagenbezogene, tabellarische Zusammenstellung der
deklarierten Einzelparameter der Schlammmprobe in
weiterbearbeitbarem Datenformat (Excel-Blätter im DIN
A4-Format mit Freiraum für mind. drei Kopfzeilen!
ErsatzbaustoffV-Analytik und DepV-Analytik getrennt)
Einschließlich Angaben
zur BAB, Betriebsnummer des RRB/RKB und Km-Angabe und
Darstellung der beckenbezogenen Zuordnungswerte und
Abfallschlüsselnummern.
Übergabe der Unterlagen an den AG, 1-fach
digital
Menge: 1,000 Psch

**00.04.0002 Tabellarische Zusammenstellung Schlammspielmessung**
Tabellarische Zusammenstellung
Anlagenbezogene, tabellarische Zusammenstellung der
Einzel- und Mittelwerte der Schlammspiegelmessung, je
Becken.
Einschließlich Angaben zur BAB, Betriebsnummer des
RRB/RKB und Km-Angabe und Darstellung der
Probeentnahmestelle in der Luftbildaufnahme.
Übergabe der Unterlagen an den AG, 1-fach
digital
Menge: 1,000 Psch

*Hinweis*
Grundwasserstandsmessung
und Bodenansprache

### Abschnitt 01 Grundwasser und Bodenansprache

#### Unterabschnitt 01.00 Baustelleneinrichtung

**01.00.0001 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 967, km 22+505,an der A7,
Rifa Hamburg. '
Zufahrt zur Baustelle vorhanden.
Menge: 1,000 Psch
Zuordnung: 101

**01.00.0002 Baustelle räumen**
StL-Nr. 21910111299
Baustelle von allen Geräten, Anlagen, Einrichtungen und
dgl. räumen. Benutzte Flächen und Wege entsprechend dem
ursprünglichen Zustand herrichten. Soweit nicht für
bestimmte Leistungen für das Räumen der Baustelle gesonderte Positionen im Leistungsverzeichnis enthalten
sind, gilt die Pauschale
für 'die Voruntersuchung an der
Entwässerungseinrichtung Nr. 967, km 22+505,an der A7,
Rifa Hamburg. '
Menge: 1,000 Psch
Zuordnung: 101

**01.00.0003 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 971, km 26+739,an der A7,
Rifa Flensburg. '
Zufahrt zur Baustelle vorhanden.
Menge: 1,000 Psch
Zuordnung: 101

**01.00.0004 Baustelle räumen**
StL-Nr. 21910111299
Baustelle von allen Geräten, Anlagen, Einrichtungen und
dgl. räumen. Benutzte Flächen und Wege entsprechend dem
ursprünglichen Zustand herrichten. Soweit nicht für
bestimmte Leistungen für das Räumen der Baustelle gesonderte Positionen im Leistungsverzeichnis enthalten
sind, gilt die Pauschale
für 'die Voruntersuchung an der
Entwässerungseinrichtung Nr. 971, km 26+739,an der A7,
Rifa Flensburg. '
Menge: 1,000 Psch
Zuordnung: 101

**01.00.0005 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 991, km 48+320,an der A7,
Rifa Flensburg.'
Zufahrt zur Baustelle vorhanden.
Menge: 1,000 Psch
Zuordnung: 101

**01.00.0006 Baustelle räumen**
StL-Nr. 21910111299
Baustelle von allen Geräten, Anlagen, Einrichtungen und
dgl. räumen. Benutzte Flächen und Wege entsprechend dem
ursprünglichen Zustand herrichten. Soweit nicht für
bestimmte Leistungen für das Räumen der Baustelle gesonderte Positionen im Leistungsverzeichnis enthalten
sind, gilt die Pauschale
für 'die Voruntersuchung an der
Entwässerungseinrichtung Nr. 991, km 48+320,an der A7,
Rifa Flensburg.'
Menge: 1,000 Psch
Zuordnung: 101

**01.00.0007 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.818 an der A7, Rifa
Hamburg,
bei Km 90+333. Die Anlage befindet sich auf dem Gelände
der Autobahnmeisterei Neumünster.'
Zufahrt zur Baustelle vorhanden.
Menge: 1,000 Psch
Zuordnung: 101

**01.00.0008 Baustelle räumen**
StL-Nr. 21910111299
Baustelle von allen Geräten, Anlagen, Einrichtungen und
dgl. räumen. Benutzte Flächen und Wege entsprechend dem
ursprünglichen Zustand herrichten. Soweit nicht für
bestimmte Leistungen für das Räumen der Baustelle gesonderte Positionen im Leistungsverzeichnis enthalten
sind, gilt die Pauschale
für 'die Voruntersuchung an der
Entwässerungseinrichtung Nr.818 an der A7, Rifa
Hamburg,
bei Km 90+333. Die Anlage befindet sich auf dem Gelände
der Autobahnmeisterei Neumünster'
Menge: 1,000 Psch
Zuordnung: 101

**01.00.0009 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 826, km 64+012,an der A7,
Rifa Hamburg. '
Zufahrt zur Baustelle vorhanden.
Menge: 1,000 Psch
Zuordnung: 101

**01.00.0010 Baustelle räumen**
StL-Nr. 21910111299
Baustelle von allen Geräten, Anlagen, Einrichtungen und
dgl. räumen. Benutzte Flächen und Wege entsprechend dem
ursprünglichen Zustand herrichten. Soweit nicht für
bestimmte Leistungen für das Räumen der Baustelle gesonderte Positionen im Leistungsverzeichnis enthalten
sind, gilt die Pauschale
für ' die Voruntersuchung an der
Entwässerungseinrichtung Nr. 826, km 64+012,an der A7,
Rifa Hamburg. '
Menge: 1,000 Psch
Zuordnung: 101

**01.00.0011 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr. 860, km 14+100,an der
A210, Rifa Rendsburg. Die Anlage ist über die
Rastanlage Neunordsee zu erreichen. '
Zufahrt zur Baustelle vorhanden.
Menge: 1,000 Psch
Zuordnung: 101

**01.00.0012 Baustelle räumen**
StL-Nr. 21910111299
Baustelle von allen Geräten, Anlagen, Einrichtungen und
dgl. räumen. Benutzte Flächen und Wege entsprechend dem
ursprünglichen Zustand herrichten. Soweit nicht für
bestimmte Leistungen für das Räumen der Baustelle gesonderte Positionen im Leistungsverzeichnis enthalten
sind, gilt die Pauschale
für 'die Voruntersuchung an der
Entwässerungseinrichtung Nr. 860, km 14+100,an der
A210, Rifa Rendsburg. Die Anlage ist über die
Rastanlage Neunordsee zu erreichen.  '
Menge: 1,000 Psch
Zuordnung: 101

**01.00.0013 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.720 an der A23, Rifa Heide,
bei Km 46+200, di Anlage ist nur über die Stadtstraße
"Kamper Weg" in Itzehoe zu erreichen. '
Zufahrt zur Baustelle vorhanden.
Menge: 1,000 Psch
Zuordnung: 101

**01.00.0014 Baustelle räumen**
StL-Nr. 21910111299
Baustelle von allen Geräten, Anlagen, Einrichtungen und
dgl. räumen. Benutzte Flächen und Wege entsprechend dem
ursprünglichen Zustand herrichten. Soweit nicht für
bestimmte Leistungen für das Räumen der Baustelle gesonderte Positionen im Leistungsverzeichnis enthalten
sind, gilt die Pauschale
für 'die Voruntersuchung an der
Entwässerungseinrichtung Nr.720 an der A23, Rifa Heide,
bei Km 46+200, di Anlage ist nur über die Stadtstraße
"Kamper Weg" in Itzehoe zu erreichen.  '
Menge: 1,000 Psch
Zuordnung: 101

**01.00.0015 Baustelle einrichten*Zufahrt vorh.**
StL-Nr. 21910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die Voruntersuchung an der
Entwässerungseinrichtung Nr.726 an der A23, Rifa Heide,
bei Km 48+875, di Anlage ist nur über die Stadtstraße
"Juliankaweg" in Itzehoe zu erreichen.  '
Zufahrt zur Baustelle vorhanden.
Menge: 1,000 Psch
Zuordnung: 101

**01.00.0016 Baustelle räumen**
StL-Nr. 21910111299
Baustelle von allen Geräten, Anlagen, Einrichtungen und
dgl. räumen. Benutzte Flächen und Wege entsprechend dem
ursprünglichen Zustand herrichten. Soweit nicht für
bestimmte Leistungen für das Räumen der Baustelle gesonderte Positionen im Leistungsverzeichnis enthalten
sind, gilt die Pauschale
für ' die Voruntersuchung an der
Entwässerungseinrichtung Nr.726 an der A23, Rifa Heide,
bei Km 48+875, di Anlage ist nur über die Stadtstraße
"Juliankaweg" in Itzehoe zu erreichen. '
Menge: 1,000 Psch
Zuordnung: 101

#### Unterabschnitt 01.01 Messung Grundwasserstand

**01.01.0001 Gerät f. Baugrunderkundung umsetzen Bohrgerät**
StL-Nr. 22110306110
Gerät für Baugrunderkundung einschließlich Einrichtung
innerhalb des Arbeitsgeländes von Ansatzpunkt zu An-
satzpunkt umsetzen. Lage der Ansatzpunkte nach Unterlagen des AG.
Gerät = Bohrgerät.
Menge: 16,000 St
Zuordnung: 103

**01.01.0002 Bohrung für Grundwassermessstelle Boden**
StL-Nr. 221103106109099
Bohrung für Grundwassermessstelle nach DIN EN ISO
22475-1 nach Unterlagen des AG einschließlich ggf. erforderlicher Umrüstung der Bohreinrichtung ausführen.
Schichtenverzeichnis nach DIN EN ISO 22475-1 führen.
Durchbohren von Hindernissen wird gesondert vergütet.
Baugrund = überwiegend Boden.
Endtiefe '5m  '
Bohrbereich 'bis 5 m Tiefe '
Bohrdurchmesser 'nach Wahl des AN'
Menge: 80,000 m
Zuordnung: 103

**01.01.0003 Zeichnerische Darstellung Format pdf**
StL-Nr. 22110391002
Bohrprofile gemäß DIN 4023 nach Unterlagen des AG darstellen. Abgerechnet wird nach m Bohrprofil.
Übergabe als pdf-Datei.
Menge: 80,000 m
Zuordnung: 103

#### Unterabschnitt 01.02 Bodenansprache

*Hinweis*
Baugrunderkundung oberhalb der Böschung der
Regenrückhaltebecken.
Zwischen Umfahrung und Böschung.

**01.02.0001 Gerät f. Baugrunderkundung umsetzen Rammsonde**
StL-Nr. 22110306130
Gerät für Baugrunderkundung einschließlich Einrichtung
innerhalb des Arbeitsgeländes von Ansatzpunkt zu An-
satzpunkt umsetzen. Lage der Ansatzpunkte nach Unterlagen des AG.
Gerät = Rammsonde.
Menge: 14,000 St
Zuordnung: 103

*Hinweis*
Baugrunderkundung oberhalb der Böschung der
Regenrückhaltebecken.
Zwischen Umfahrung und Böschung.

**01.02.0002 Baugrundaufschlussbohrung ausführen Boden*Rammkernbohren senkrecht**
StL-Nr. 22110310212190000
Bohrung f. Baugrunduntersuchung nach DIN EN ISO 22475-1
nach Unterlagen des AG einschließlich ggf. erforderlicher Umrüstung der Bohreinrichtung ausführen. Schichtenverzeichnis nach DIN EN ISO 22475-1 führen. Durchbohren von Hindernissen wird gesondert vergütet.
Baugrund = überwiegend Boden.
Bohrverfahren = Rammkernbohrverfahren.
Bohrung senkrecht.
Endtiefe 'bis 5 m Tiefe'
Menge: 70,000 m
Zuordnung: 103

*Hinweis*
Baugrunderkundung oberhalb der Böschung der
Regenrückhaltebecken.
Zwischen Umfahrung und Böschung.

**01.02.0003 Zeichnerische Darstellung Format pdf**
StL-Nr. 22110391002
Bohrprofile gemäß DIN 4023 nach Unterlagen des AG darstellen. Abgerechnet wird nach m Bohrprofil.
Übergabe als pdf-Datei.
Menge: 70,000 m
Zuordnung: 103

*Hinweis*
Baugrunderkundung im Bereich der Böschung . Der
Endnahmepunkt wird gemeinsam von AN und AG festgelegt.

Zwischen von Oberkante der Böschung bis zur
Wasserkante.

**01.02.0004 Gerät f. Baugrunderkundung umsetzen Rammsonde**
StL-Nr. 22110306130
Gerät für Baugrunderkundung einschließlich Einrichtung
innerhalb des Arbeitsgeländes von Ansatzpunkt zu An-
satzpunkt umsetzen. Lage der Ansatzpunkte nach Unterlagen des AG.
Gerät = Rammsonde.
Menge: 10,000 St
Zuordnung: 103

*Hinweis*
Baugrunderkundung im Bereich der Böschung . Der
Endnahmepunkt wird gemeinsam von AN und AG festgelegt.

Zwischen von Oberkante der Böschung bis zur
Wasserkante.

**01.02.0005 Baugrundaufschlussbohrung ausführen Boden*Rammkernbohren geneigt**
StL-Nr. 22110310212290000
Bohrung f. Baugrunduntersuchung nach DIN EN ISO 22475-1
nach Unterlagen des AG einschließlich ggf. erforderlicher Umrüstung der Bohreinrichtung ausführen. Schichtenverzeichnis nach DIN EN ISO 22475-1 führen. Durchbohren von Hindernissen wird gesondert vergütet.
Baugrund = überwiegend Boden.
Bohrverfahren = Rammkernbohrverfahren.
Bohrung geneigt, Abweichung von der Senkrechten und A-
zimut nach Unterlagen des AG.
Endtiefe 'bis 1,5 m Tiefe '
Menge: 10,000 m
Zuordnung: 103

*Hinweis*
Baugrunderkundung im Bereich der Böschung . Der
Endnahmepunkt wird gemeinsam von AN und AG festgelegt.

Zwischen von Oberkante der Böschung bis zur
Wasserkante.

**01.02.0006 Zeichnerische Darstellung Format pdf**
StL-Nr. 22110391002
Bohrprofile gemäß DIN 4023 nach Unterlagen des AG darstellen. Abgerechnet wird nach m Bohrprofil.
Übergabe als pdf-Datei.
Menge: 10,000 m
Zuordnung: 103

#### Unterabschnitt 01.03 Protokoll

**01.03.0001 Prüfberichte erstellen Baugrunderkundung**
Aussagekräftige Prüfberichte je
Entwässerungseinrichtung für die Baugrunderkundung
fertigen.
Einschließlich Angaben zur BAB, Betriebsnummer des RRB
und Km Angabe.
Erstellung von Fotos inkl. GPS-Koordinaten.
Fotodokumentation der Entnahmestellen, Schichtenaufbau
und Beurteilung der Bodenproben.
Fotos in Prüfbericht einfügen
Menge: 8,000 St

**01.03.0002 Prüfberichte erstellen Gundwasseruntersuchung**
Aussagekräftige Prüfberichte je
Entwässerungseinrichtung für die Grundwassermessstellen
fertigen.
Einschließlich Angaben zur BAB, Betriebsnummer des RRB
und Km Angabe
Erstellung von Fotos inkl. GPS-Koordinaten.
Fotodokumentation der Entnahmestellen, Angaben zur
mitteler und höhsten Grundwasserstand und Beurteilung
des Grundwasserstand.
Fotos in Prüfbericht einfügen
Menge: 8,000 St

**01.03.0003 Prüfberichte vorstellen**
Prüfergebnisse und -berichte zum Thema Grundwasserstand
und Bodenansprache vorstellen, erläutern und
zusammenfassen.
Erstellung Vorschlag für die Durchführung einer
Entschlammung an den einzelnen untersuchten Standorten,
in Bezug auf eine eventuell notwendige
Grundwasserabsenkung.
Berichte vorab zur Verfügung stellen
Die Kosten für 1 Besprechungstermin in der AS Rendsburg
einschließlich An- und Abfahrt sind einzurechnen
Menge: 1,000 St

**01.03.0004 Ingenieur/Sachbearbeiter**
Stundensatz für einen Ingenieur/ Sachbearbeiter zu
weiteren Bewertungen / Sanierungsvorschlägen auf
Anforderung des AG
Menge: 8,000 Std

USt %: 19,00
